# Muster-Leistungsbeschreibung
Leistungsbeschreibung (GAEB 90, DA81)
Währung: EUR

## Fehl- & Ausbruchstellen
Datum: 18.12.25

### Titel 00001 Vorbemerkungen

*Hinweis*
Hinweise zur Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Technische Vorbemerkungen VOB

Vor dem Beginn der Arbeiten sind die Oberflächen und
der Untergrund vom Auftragnehmer nach VOB auf ihre
Eignungen zu prüfen (angelehnt an die DIN 18353
Estricharbeiten).

Mängel, die die eigene Leistung beeinträchtigen
können, sind zu beanstanden (siehe VOB Teil B, § 4,
Ziff.3). Die einschlägigen DIN-Normen, die
gesetzlichen Vorschriften, die Remmers
Verarbeitungsrichtlinien sowie die Merkblätter und
Richtlinien des BEB Bundesverband Estrich und Beläge
e.V., Industriestr. 19, 53842 Troisdorf (siehe Anlage
4.1.), der Arbeitsgemeinschaft  Industriebau e.V.
(AGI). Geschäftsstelle TU Braunschweig, Institut für
Industriebau  und des Deutschen Betonvereins sind zu
beachten.

Während der Verarbeitungs- und Reaktionszeit werden je
nach Produkt mehr oder weniger intensive Geruchsstoffe
an die Raumluft abgegeben. Für eine gute Be- und
Entlüftung ist deshalb zu sorgen. Geruchsempfindliche
Stoffe, insbesondere Lebensmittel, müssen ausgelagert
werden. Sicherheitsdatenblätter gem. 91/155 EWG sind
zu beachten.

### Titel 00002 Leistungspositionen

**00002.0001 Untergrunduntersuchung von Wandflächen**
Zur Untersuchung sind u. a.
durchzuführen.

a) visuell, auf Verschmutzungen,
  Absandungen und Risse
b) Abklopfen auf Hohlstellen und
  Gefügelockerungen
c) Messen der Druck-
  und Haftzugfestigkeiten
d) Messen des Feuchtigkeitsgehaltes

Zusätzliche Arbeiten, wie z. B. das
Ausbessern von Fehl- und Schadstellen,
beschädigten Kanten, das Verfüllen von
Rissen im Untergrund oder das Arbeiten
unter erschwerten Bedingungen
(Hindernisse, Nachtarbeit etc.) sind vor
Beginn der Arbeiten durch das
ausführende Unternehmen vor Ort zu
beurteilen und ggfs. in das Angebot mit
aufzunehmen.
Einheit: m2

**00002.0002 Untergrunduntersuchung und -prüfung**
Untergrund Prüfung und Dokumentation gemäß gültigen
Regelwerken.
Einheit: m2

**00002.0003 Abkleben von angrenzenden Bauteilen zum Schutz vor Verschmutzungen**
Angrenzende Bauteile sind mit geeignetem
Klebeband vor Verschmutzungen zu schützen.
Einheit: m2

**00002.0004 Vorbehandlung von Wandflächen mit geeigneten Mitteln**
Untergrundvorbehandlung der zu
beschichtenden Wandflächen:

Der Untergrund muss nach der
Untergrundvorbehandlung die geforderten
Werte aus den technischen Unterlagen
des nachfolgenden Beschichtungssystems
aufweisen und zur Beschichtung geeignet sein.
Einheit: m2

**00002.0005 Untergrundvorbehandlung mit geeigneten Mitteln**
Untergrundvorbehandlung mit geeigneten Mitteln zur
Erzielung eines sauberen und tragfähigen
Untergrundes, frei von haftungsmindernden
Schichten.
Einheit: m2

**00002.0006 Korrodierte Bewehrungseisen freilegen**
Korrodierte Bewehrungseisen rundherum
bis 2 cm über die erkennbare Korrosion hinaus
freistemmen. Reparaturflächen gradlinig
und im Winkel von 45 Grad begrenzen.
Einheit: m2

**00002.0007 Strahlen von Stahluntergründen bis SA 2 1/2**
Untergrundvorbehandlung des Stahluntergrundes
mittels geeignetem Strahlverfahren (z. B. Sandstrahlen)
zum Entfernen von allen nicht ausreichend tragfähigen
Teilen
bis zum Reinheitsgrad SA 2 1/2.
Anschließend ist der Untergrund staubfrei
herzustellen.
Einheit: m2

**00002.0008 M2/M3/R3/PCC I+II Betonersatz (Betofix R3 SR)**
Reprofilierung von Schadstellen im Beton
mit einem PCC I+II (RM) - Betonersatzmörtel.

Reprofilierung Fläche bis 0,01 m²

Bauteil:______________

Einbaulage:______________

Schichtdicke:_______cm

Produkt: Remmers Betofix R3 SR

Produktanforderungen:
Betonersatz für die statisch relevante Instandsetzung
Betonersatz gemäß
- DIN EN 1504-3
Reparatur- und Beschichtungsmörtel für den
Abwasserbereich gem. DIN 19573
Verarbeitung händisch oder im Nassspritzverfahren
Faserverstärkt
Sulfatbeständig
Niedrig wirksamer Alkaligehalt (SR/NA)
Besonders schwindarm
Frost-Tausalzbeständig
Gute Überkopfverarbeitbarkeit
Klassifizierung nach DIN EN 1504-3 R3
Altbetonklassen A2 -A4
Brandverhalten Klasse A1
Einwirkung aus der Umgebung
Karbonatisierung XC1 XC2 XC3 XC4
Chloride ohne Meerwasser XD1
Chloride mit Meerwasser XS1
Frostangriff mit/ohne Taumittel XF1 XF2 XF3 XF4
Chemischer Angriff XA1
Verschleißbeanspruchung XM1
Feuchtigkeitsklassenzuordnung WO  WF WA
Kapillare Wasseraufnahme ? 0,5 kg/(m²h0,5)
Schwinden 28 Tage ? 0,60 mm/m
Biegezugfestigkeit > 7,0 N/mm²
Druckfestigkeit 1 d = ca. 10 N/mm²
7 d = ca. 25 N/mm²
28 d = ca. 40 N/mm²
Dyn. E-Modul ? 15000 N/mm²
Oberflächenzugfestigkeit ? 1,5 N/mm²
Größtkorn 2 mm

Angebotenes Produkt:______________

Verbrauch:
ca. 2,0 kg/m²/mm Schichtdicke, bzw. ca. 2,0 kg/dm³
Remmers Betofix R3 SR <1107>
Einheit: St

**00002.0009 PCC-Feinspachtel (Betofix Fill SR)**
Lieferung und Aufbringen eines einkomponentigen,
mineralischen, kunststoffvergüteten,
hoch sulfatbeständigen PCC-Feinspachtels.

Bauteil:___________

Einbaulage:______________

Schichtdicke:______ mm

Produkt: Remmers Betofix Fill SR

Produktanforderungen:
Hoher Sulfatwiderstand und niedrig wirksamer
Alkaligehalt (SR/NA)
Hohe Frühfestigkeit
Gute Glätt- und Haftfähigkeit
Spannungsarm und rissfrei erhärtend
Gute Überkopfverarbeitbarkeit
Frost-Tausalzbeständig
Zertifiziert nach DIN EN 1504-3
Schichtdicke Einlagig 1 - 10 mm
In Ausbrüchen bis 30 mm
Wasseranspruch ca. 14,5 % entspricht 3,6 l/25 kg
Kapillare Wasseraufnahme = 0,5 kg/(m²h )
Expositionsklassenzuordnung Karbonatisierung XC1 XC2
XC3 XC4
Chloride ohne Meerwasser XD1
Chloride aus Meerwasser XS1
Frostangriff mit /ohne Taumittel XF1 XF2 XF3
Chemischer Angriff XA1
Verschleißbeanspruchung XM1
Biegezugfestigkeit 28 d: = 7,0 N/mm²
Brandklasse A1
Druckfestigkeit:
1 d: = 10 N/mm²
7 d: = 25 N/mm²
28 d: = 30 N/mm²
Dyn. E-Modul = 15000 N/mm²
Fremdüberwachung QDB
Größtkorn 0,5 mm
Haftvermögen (DIN EN 1542) (28 d) = 1,5 N/mm²

Angebotenes Produkt:______________

Verbrauch:
Ca. 1,75 kg/m²/mm Schichtdicke, bzw. ca. 1,75 kg/dm³
Betofix Fill SR <10180>
Einheit: m2

**00002.0010 Oberflächenschutz**
Zum Schutz vor aggressiven Medien Oberfläche mit
geeignetem Oberflächenschutz versehen
